# SPA Dernau - Vorbereitende Erdarbeiten
Angebotsaufforderung (GAEB 90, DA83)
DV-Nummer: 22402
Währung: EUR

## Vorbereitende Erdarbeiten und Bodenabfuh
Datum: 19.06.26

### Titel 01 Baustelleneinrichtung

*Hinweis*
Der Ausschreibung liegt die Deklarationsanalyse des
Erdbaulabors dgk Teamplan GmbH vom 16.6.2026 bei.

Danach sind die darin aufgeführten Haufwerke in einem
Luftbild gekennzeichnet, Mischproben untersucht und in
die
Zuordnungsklassen nach EBV eingeordnet worden.

Da sich drei Zuordnungsklassen ergeben haben, sind die
Bodenmassen grob abgeschätzt worden und werden nach
Wiegekarten und entsprechendem Umrechnungsfaktor
abgerechnet.

Weiterhin liegt der Ausschreibung das Baugrundgutachten
der ABAG GmbH vom 30.9.2024 bei. Hier werden die Böden,
die keine Auffüllungen sind, Lehm und verwitterter Fels
beschrieben, nach dem die Entsorgung der Bodenmassen zu
kalkulieren sind.

**01.1 Baustelle einrichten**
Geräte, Werkzeuge und sonstige Betriebsmittel, die zur
vertragsgemäßen Durchführung der Bauleistungen
erforderlich
sind, auf die Baustelle bringen, bereit- stellen und -
soweit der
Geräteeinsatz nicht gesondert berechnet wird -
betriebsfertig
aufstellen, einschl. der dafür notwendigen Arbeiten.
Die
erforderlichen festen Anlagen herstellen.
Unterkünfte, Toiletten (Dixi), Werkstätten, Lagerschuppen und
dergl. soweit erforderlich, an- transportieren,
aufbauen und
einrichten.

Strom-, Wasser-, sowie Entsorgungseinrichtungen und
dergl.
soweit erforderlich, für die Baustelle herstellen.

Bei Bedarf Lagerplätze, sonstige Platzbefestigungen
und Wege
im Baustellenbereich anlegen.

Oberbodenarbeiten einschl. Beseitigen von Aufwuchs
soweit
erforderlich, für die Baustelleneinrichtung ausführen.

Weitere Flächen beschaffen, sofern die vom AG zur Verfügung gestellten Flächen nicht ausreichen.

Bei Anmietung fremder Flächen ist die
Freigabebestätigung
des Eigentümers vorzulegen. Soweit nicht für bestimmte
Leistungen (z.B. Bedarfsleistungen) für das Einrichten
der
Baustelle gesonderte Positionen im Leistungsverzeichnis
enthalten sind, gilt die Pauschale für alle Leistungen
sämtlicher
Abschnitte des Leistungsverzeichnisses.
Menge: 1,000 Stk

**01.2 Baustelleneinrichtung vorhalten**
Vorhalten der gesamten Baustelleneinrichtung und aller
für die
Durchführung der Arbeiten notwendigen Geräte, einschl.
aller
Nebenarbeiten, für die gesamte Bauzeit.
Menge: 1,000 Stk

**01.3 Baustelle räumen**
Baustelle von allen Geräten, Anlagen, Einrichtungen
und dergl.
räumen.
Benutzte Flächen und Wege entsprechend dem
ursprünglichen
Zustand bzw. dem vorgesehenen Ausbauzustand,
ordnungsgemäß herrichten. Verunreinigungen beseitigen.
Soweit nicht für bestimmte Leistungen (z.B.
Bedarfsleistungen)
für das Räumen der Baustelle gesonderte Positionen im
Leistungsverzeichnis enthalten sind, gilt die
Pauschale für alle
Leistungen sämtlicher Abschnitte des
Leistungsverzeichnisses.
Menge: 1,000 Stk

### Titel 02 Vorbereitende Arbeiten

**02.1 Strauchwerk aufnehmen und roden**
Vegetationsdecke, Gestrüpp, Hecken und Strauchwerk
sowie Bäume bis Durchmesser 10 cm roden. Inkl. Rodung
der Wurzeln und Wurzelstubben mit Entsorgung.
Abfuhr: Material gemäß Europäischer
Abfallverzeichnis-Verordnung sammeln, laden und zur
nächstgelegenen zugelassenen Deponie transportieren
und ordnungsgemäß entsorgen, einschl.
Entsorgungsgebühren.
Abfallschlüsselnummer:
20 02 01 (biologisch abbaubare Abfälle)
Ausführung: entsprechend den Vorschriften der
Berufsgenossenschaft und der Straßenverkehrsordnung
Abrechnung: nach Flächenaufmaß
Menge: 10000,000 qm

**02.2 Bäume bis Durchmesser 30 cm fällen und entsorgen**
Bäume bis Durchmesser 30 cm fällen. Inkl. Rodung
der Wurzeln und Wurzelstubben mit Entsorgung.
Abfuhr: Material gemäß Europäischer
Abfallverzeichnis-Verordnung sammeln, laden und zur
nächstgelegenen zugelassenen Deponie transportieren
und ordnungsgemäß entsorgen, einschl.
Entsorgungsgebühren.
Abfallschlüsselnummer:
20 02 01 (biologisch abbaubare Abfälle)
Ausführung: entsprechend den Vorschriften der
Berufsgenossenschaft und der Straßenverkehrsordnung
Abrechnung: nach Flächenaufmaß
Menge: 10,000 Stck

**02.3 Bäume bis Durchmesser 50 cm fällen und entsorgen**
Bäume bis Durchmesser 50 cm fällen. Inkl. Rodung
der Wurzeln und Wurzelstubben mit Entsorgung.
Abfuhr: Material gemäß Europäischer
Abfallverzeichnis-Verordnung sammeln, laden und zur
nächstgelegenen zugelassenen Deponie transportieren
und ordnungsgemäß entsorgen, einschl.
Entsorgungsgebühren.
Abfallschlüsselnummer:
20 02 01 (biologisch abbaubare Abfälle)
Ausführung: entsprechend den Vorschriften der
Berufsgenossenschaft und der Straßenverkehrsordnung
Abrechnung: nach Flächenaufmaß
Menge: 15,000 Stck

**02.4 Bäume bis Durchmesser 80 cm fällen und entsorgen**
Bäume bis Durchmesser 80 cm fällen. Inkl. Rodung
der Wurzeln und Wurzelstubben mit Entsorgung.
Abfuhr: Material gemäß Europäischer
Abfallverzeichnis-Verordnung sammeln, laden und zur
nächstgelegenen zugelassenen Deponie transportieren
und ordnungsgemäß entsorgen, einschl.
Entsorgungsgebühren.
Abfallschlüsselnummer:
20 02 01 (biologisch abbaubare Abfälle)
Ausführung: entsprechend den Vorschriften der
Berufsgenossenschaft und der Straßenverkehrsordnung
Abrechnung: nach Flächenaufmaß
Menge: 10,000 Stck

**02.5 Baumstubben roden, bis D=0,30 m**
Baumstubben einschl. Wurzelwerk von bereits gefällten
Bäumen beseitigen und entsorgen (einschl. Entsorgungsgebühren).
Stammdurchmesser bis ca. 0,30 m.
Grube soweit erforderlich mit bauseits vorhandenem
geeignetem Füllboden verfüllen und verdichten.
Abfuhr: Material gemäß Europäischer
Abfallverzeichnis-Verordnung sammeln, laden und zur
nächstgelegenen zugelassenen Deponie transportieren
und ordnungsgemäß entsorgen, einschl. Entsorgungsgebühren.
Abfallschlüsselnummer:
20 02 01 (biologisch abbaubare Abfälle)
Ausführung: entsprechend den Vorschriften der
Berufsgenossenschaft und der Straßenverkehrsordnung
Abrechnung: nach Stammdurchmesser
Menge: 30,000 Stk

**02.6 Baumstubben roden, bis D=0,50 m**
Baumstubben einschl. Wurzelwerk von bereits gefällten
Bäumen beseitigen und entsorgen (einschl. Entsorgungsgebühren).
Stammdurchmesser bis ca. 0,50 m.
Grube soweit erforderlich mit bauseits vorhandenem
geeignetem Füllboden verfüllen und verdichten.
Abfuhr: Material gemäß Europäischer
Abfallverzeichnis-Verordnung sammeln, laden und zur
nächstgelegenen zugelassenen Deponie transportieren
und ordnungsgemäß entsorgen, einschl. Entsorgungsgebühren.
Abfallschlüsselnummer:
20 02 01 (biologisch abbaubare Abfälle)
Ausführung: entsprechend den Vorschriften der
Berufsgenossenschaft und der Straßenverkehrsordnung
Abrechnung: nach Stammdurchmesser
Menge: 20,000 Stk

**02.7 Baumstubben roden, bis D=0,80 m**
Baumstubben einschl. Wurzelwerk von bereits gefällten
Bäumen beseitigen und entsorgen (einschl. Entsorgungsgebühren).
Stammdurchmesser bis ca. 0,80 m.
Grube soweit erforderlich mit bauseits vorhandenem
geeignetem Füllboden verfüllen und verdichten.
Abfuhr: Material gemäß Europäischer
Abfallverzeichnis-Verordnung sammeln, laden und zur
nächstgelegenen zugelassenen Deponie transportieren
und ordnungsgemäß entsorgen, einschl. Entsorgungsgebühren.
Abfallschlüsselnummer:
20 02 01 (biologisch abbaubare Abfälle)
Ausführung: entsprechend den Vorschriften der
Berufsgenossenschaft und der Straßenverkehrsordnung
Abrechnung: nach Stammdurchmesser
Menge: 20,000 Stk

**02.8 Abbruch Holzhütte**
Vorhandene Holzhütte, Abmessungen ca. 4 x 10 m,
Dachkonstruktion mit Ruckwand und zwei Seitenwänden,
mit
Bitumenbahneindeckung komplett abrechen und alle
Materialien entsorgen.
Menge: 1,000 Stck

**02.9 Unrat sammeln, laden und geordnet entsorgen**
Unrat sammeln, laden und geordnet entsorgen.
Art/Zusammensetzung: u.a. Metalle, Kunststoffe,
Plastik,
Betonreste, Mauerreste und abgängige Zäune..
Der Entsorgungsnachweis ist unmittelbar durch
Originalwiegekarten zu erbringen und dient als
Abrechnungsgrundlage.
Die Entsorgung geschieht gemäß
Kreislaufwirtschaftsgesetz in
der jeweils gültigen Fassung.
Der Entsorgungsnachweis/Deponie-Bescheinigung ist dem
AG
im Original zu übergeben.
Die Transportkosten und die Entsorgungsgebühren sind
im Einheitspreis einzukalkulieren.

Entsorgungsstelle:  '.........' (vom Bieter anzugeben).
Menge: 20,000 t

**02.10 Abstecken der gesamten Anlage**
Abstecken der gesamten Anlage, einschließlich der
Leierpunkte der Radienbögen der Rundlaufbahn nach
Planung.
Durchführen der Messarbeiten und Höhenaufnahme bezogen
auf N.N. vor und nach Ausführung der Erdarbeiten im
Beisein
der Bauleitung. Die Nivellements sind vom
Auftragnehmer in
übersichtlicher Form festzuhalten und in 3-facher
Ausfertigung
der Bauleitung zur Verfügung zu stellen.
Menge: 1,000 psch

### Titel 03 Erdarbeiten

*Hinweis*
Wenn bei den Erdarbeiten aus abfalltechnischer Sicht
sensorisch auffällige Böden, Verfüllungen oder
sonstige Abfälle
angetroffen werden, ist die Bauleitung unverzüglich zu
benachrichtigen. Die auffälligen Stoffe sind zu
separieren. Eine
Vermischung mit augenscheinlich weniger belasteten
Aushubstoffen ist unzulässig.

Die abgefahrenen Massen sind über Kipp- und
Wiegescheine
der Deponie nachzuweisen, ebenso die ordnungsgemäße
Entsorgung.

*Hinweis*
Die Baufläche ist auf Kampfmittel untersucht worden.
Jedoch konnte ein Teil der Flächen aufgrund von
Störfaktoren nicht ausgewertet werden.
Hier wird von Seiten des KBD empfohlen bei tief
erdeingreifenden Arbeiten (u.a. Erstellung
Versickerungsbecken) eine Person mit Befähigung nach
§20 Sprengstoffgesetz hinzu zu ziehen.
Die Befähigung ist der Stadt nachzuweisen.
Die Kosten werden mit separater Position abgerechnet.

**03.1 Stellung eines Befähigungsscheininhabers nach §20 SprengG**
Befähigte Person nach §20 SprengG zur Begleitung der
Erdarbeiten bei Ausschachtungen stellen. Die
notwendigen Zeiten sind abzustimmen und so
festzulegen, dass eine zusammenhängende Begleitung
möglich ist.
Menge: 20,000 psch

**03.2 Oberbodenabtrag und auf Miete setzen**
Oberboden der Bodenklasse 1, in anstehender Stärke,
bis 40
cm dick, lösen, laden und in Mieten lt. Normen
außerhalb der
Bauflächen, getrennt vom übrigen Aushub, ordnungsgemäß
aufsetzen und pflegen.
Abrechnung nach Querprofilen bzw. Handaufmass.
Förderwege
und während der Bauzeit erforderliches Umsetzen sowie
Zwischentransporte werden nicht vergütet.
Förderwege: Transportentfernung bis 300 m.
Menge: 2200,000 cbm

**03.3 Oberbodenabtrag, Zulage wurzeldurchsetzt**
Zulage für die Erschwernis beim Abtragen des
Oberbodens der
Vorposition aufgrund von Wurzelwerk.
Die Flächen sind im Voraus mit der Bauleitung
abzustimmen.
Menge: 500,000 cbm

**03.4 Boden 1-BM/BG-0, unbrauchbar, aufnehmen und abfahren**
Vorhandene Bodenmassen Gemäß Deklarationsanalyse EBV
als BM/BG-0 bezeichnet
MP 3, 5, 6, 7, 9, 13 und 16
, LAGA-Zuordnungsstufe  Z0 bis Z 1.2.
- LAGA-TR-Boden (Abfallschlüssel-Nr. 170504) aufnehmen
und einer Wiederverwertung zuführen oder auf AN-Kippe
abfahren.
Abtragtiefe bis ca. 5,00 m.
Die Transportkosten und die Entsorgungsgebühren sind
in die Position einzukalkulieren.
Im Einheitspreis einzurechnen ist die Herstellung des
Grundplanums im vorgeschriebenen Gefälle,
Nachverdichtung
des Planums, die Beseitigung evtl. Planumsverformungen
durch
Baustellenverkehr sowie des auftretenden
Oberflächenwassers.
Die Abweichung von der Sollhöhe darf max. +/- 3 cm
betragen.

Ein EV2 Wert von mind. 45 MN/qm ist durch
Eigenüberwachungsprüfungen nachzuweisen
Der Entsorgungsnachweis ist zu erbringen.

Entsorgungsstelle: '.........'

  (vom Bieter anzugeben).

Abgerechnet wird nach Abtragsprofilen.
Menge: 6000,000 cbm

**03.5 Boden 2-BM/BG-F1, unbrauchbar, aufnehmen und abfahren**
Vorhandene Bodenmassen Gemäß Deklarationsanalyse EBV
als BM/BG-F1 bezeichnet
MP 14 und MP 15
 LAGA-Zuordnungsstufe  Z0 bis Z 1.2.
- LAGA-TR-Boden (Abfallschlüssel-Nr. 170504) aufnehmen
und einer Wiederverwertung zuführen oder auf AN-Kippe
abfahren.
Abtragtiefe bis ca. 5,00 m.
Die Transportkosten und die Entsorgungsgebühren sind
in die Position einzukalkulieren.
Im Einheitspreis einzurechnen ist die Herstellung des
Grundplanums im vorgeschriebenen Gefälle,
Nachverdichtung
des Planums, die Beseitigung evtl. Planumsverformungen
durch
Baustellenverkehr sowie des auftretenden
Oberflächenwassers.
Die Abweichung von der Sollhöhe darf max. +/- 3 cm
betragen.

Ein EV2 Wert von mind. 45 MN/qm ist durch
Eigenüberwachungsprüfungen nachzuweisen
Der Entsorgungsnachweis ist zu erbringen.

Entsorgungsstelle: '.........'

  (vom Bieter anzugeben).

Abgerechnet wird nach Abtragsprofilen.
Menge: 2500,000 cbm

**03.6 Boden 3-BM/BG-F2, unbrauchbar, aufnehmen und abfahren**
Vorhandene Bodenmassen Gemäß Deklarationsanalyse EBV
als BM/BG-F2 bezeichnet
MP 4, 8 und 12
, LAGA-Zuordnungsstufe  Z0 bis Z 1.2.
- LAGA-TR-Boden (Abfallschlüssel-Nr. 170504) aufnehmen
und einer Wiederverwertung zuführen oder auf AN-Kippe
abfahren.
Abtragtiefe bis ca. 5,00 m.
Die Transportkosten und die Entsorgungsgebühren sind
in die Position einzukalkulieren.
Im Einheitspreis einzurechnen ist die Herstellung des
Grundplanums im vorgeschriebenen Gefälle,
Nachverdichtung
des Planums, die Beseitigung evtl. Planumsverformungen
durch
Baustellenverkehr sowie des auftretenden
Oberflächenwassers.
Die Abweichung von der Sollhöhe darf max. +/- 3 cm
betragen.

Ein EV2 Wert von mind. 45 MN/qm ist durch
Eigenüberwachungsprüfungen nachzuweisen
Der Entsorgungsnachweis ist zu erbringen.

Entsorgungsstelle: '.........'

  (vom Bieter anzugeben).

Abgerechnet wird nach Abtragsprofilen.
Menge: 1500,000 cbm

**03.7 Boden 4-BM/BG-F3, unbrauchbar, aufnehmen und abfahren**
Vorhandene Bodenmassen Gemäß Deklarationsanalyse EBV
als BM/BG-F3 bezeichnet
MP 1, 2, 10 und 11
- LAGA-TR-Boden (Abfallschlüssel-Nr. 170504) aufnehmen
und einer Wiederverwertung zuführen oder auf AN-Kippe
abfahren.
Abtragtiefe bis ca. 5,00 m.
Die Transportkosten und die Entsorgungsgebühren sind
in die Position einzukalkulieren.
Im Einheitspreis einzurechnen ist die Herstellung des
Grundplanums im vorgeschriebenen Gefälle,
Nachverdichtung
des Planums, die Beseitigung evtl. Planumsverformungen
durch
Baustellenverkehr sowie des auftretenden
Oberflächenwassers.
Die Abweichung von der Sollhöhe darf max. +/- 3 cm
betragen.

Ein EV2 Wert von mind. 45 MN/qm ist durch
Eigenüberwachungsprüfungen nachzuweisen
Der Entsorgungsnachweis ist zu erbringen.

Entsorgungsstelle: '.........'

  (vom Bieter anzugeben).

Abgerechnet wird nach Abtragsprofilen.
Menge: 2000,000 cbm

**03.8 Lehmboden bzw. Fels, aufnehmen und abfahren**
Lehmboden bzw. verwitterten Fels aus Abtragsbereichen
profilgerecht lösen, aufnehmen und einer
Wiederverwertung
zuführen oder auf AN-Kippe abfahren.
Fels aufbereiten, Kantenlänge bis 20 cm. Der Aushub
erfolgt
nach Profilen.
Bereich: Gesamtfläche
Klassifizierung des Bodens nach DIN 18 300, Klassen 3
bis 5,
Z0 bis Z 1.1.
Abtragtiefe bis ca. 5,00 m,
Boden bzw. Fels fördern und beseitigen.
Im Einheitspreis einzurechnen ist die Herstellung des
Grundplanums im vorgeschriebenen Gefälle,
Nachverdichtung
des Planums, die Beseitigung evtl. Planumsverformungen
durch
Baustellenverkehr sowie des auftretenden
Oberflächenwassers.
Örtliche Vertiefungen im Planum, die beim Felsabtrag
entstehen, mit geeignetem, nicht frostempfindlichem
Material
verfüllen.
Die Abweichung von der Sollhöhe darf max. +/- 3 cm
betragen.
Ein EV2 Wert von mind. 45 MN/qm ist durch
Eigenüberwachungsprüfungen nachzuweisen
Der Entsorgungsnachweis ist zu erbringen.

Entsorgungsstelle: '.........'

  (vom Bieter anzugeben).

Abgerechnet wird nach Abtragsprofilen.
Menge: 3500,000 cbm

**03.9 Fels brechen, aufnehmen und abfahren**
Fels aus Abtragsbereichen brechen und profilgerecht
lösen,
aufnehmen und einer Wiederverwertung zuführen oder auf
AN-Kippe abfahren.
Fels aufbereiten, Kantenlänge bis 20 cm. Der Aushub
erfolgt
nach Profilen.
Bereich: Gesamtfläche
Klassifizierung des Bodens nach DIN 18 300, Klassen
6-7, Z0
bis Z 1.1.
Abtragtiefe bis ca. 5,00 m,
Boden bzw. Fels fördern und beseitigen.
Im Einheitspreis einzurechnen ist die Herstellung des
Grundplanums im vorgeschriebenen Gefälle,
Nachverdichtung
des Planums, die Beseitigung evtl. Planumsverformungen
durch
Baustellenverkehr sowie des auftretenden
Oberflächenwassers.
Örtliche Vertiefungen im Planum, die beim Felsabtrag
entstehen, mit geeignetem, nicht frostempfindlichem
Material
verfüllen.
Die Abweichung von der Sollhöhe darf max. +/- 3 cm
betragen.
Ein EV2 Wert von mind. 45 MN/qm ist durch
Eigenüberwachungsprüfungen nachzuweisen
Der Entsorgungsnachweis ist zu erbringen.

Entsorgungsstelle: '.........'

  (vom Bieter anzugeben).

Abgerechnet wird nach Abtragsprofilen.
Menge: 5500,000 cbm

**03.10 Bodenabtrag und Wiedereinbau**
Boden bzw. Fels, profilgerecht lösen, aus Abtragsfläche
fördern, ggf. lagern und in Auffüllbereichen
profilgerecht in
Lagen einbauen und verdichten, Mutterboden und nicht
geeignete Böden bzw. Hindernisse sind zu entfernen
sowohl in
den Abtrags- als auch Auftragsprofilen, Fels
aufbereiten,
Kantenlänge bis 20 cm. Der Aushub erfolgt nach
Profilen.
Bodenklasse 3-6,
Abtragtiefe bis ca. 5,00 m,
Förderweg bis  ca. 300,0 m,
Einbauhöhe 0,30 m in den einzelnen Lagen,
Gesamteinbauhöhe ca. 0,50 bis 2,00 m,
Massenermittlung nach Abtragsprofil.

Unterbau verdichten, Verdichtungsgrad mind. 95 % der
einfachen Proctordichte, Verformungsmodul,
Luftporengehalt
kleiner 12 %, EV2-Wert im Plattendruckversuch n. DIN
181934
mind. 45 MN/m²
und EV2/EV1-Verhältnis kleiner 2,5.

Eigenüberwachung Verdichtungsüberprüfungen gem.
ZTVE-StB (lagenweise Überprüfung mittels
Plattendruckversuch und Trockendichtebestimmung) sind
einzurechnen, Ergebnisse sind dem Baugrundgutachter,
der
Kühn Geoconsulting GmbH laufend vor weiterer
Überschüttung
der Schicht zur Prüfung vorzulegen.

Im Einheitspreis
einzurechnen ist die Herstellung des Grundplanums im
vorgeschriebenen Gefälle, Nachverdichtung des Planums,
die Beseitigung evtl. Planumsverformungen durch
Baustellenverkehr sowie des auftretenden
Oberflächenwassers.
Die Abweichung von der Sollhöhe darf max. +/- 3 cm
betragen.
Ein EV2 Wert von mind. 45 MN/qm ist durch
Eigenüberwachungsprüfungen nachzuweisen
Der Entsorgungsnachweis ist zu erbringen.
Menge: 2300,000 cbm

**03.11 Böden lösen, Zulage Böschung**
Zulage zur Position 03.8 :
Böschungsneigung: steiler als 1:3 bis 1:1
Menge: 3000,000 cbm

**03.12 Fels ausheben als Zulage zum Bodenaushub**
Schwer lösbaren Fels, Klasse 7, ausheben.
Berechnet wird der Mehraufwand für erschwertes Lösen
und
Weiterverwenden.
Fels aus Baugrube. Sprengen nicht erlaubt.
Es sind Felsmeisel einzusetzen, um großflächige
Ausbrüche zu
vermeiden.
Als Zulage zum Bodenaushub.
Menge: 2000,000 cbm

**03.13 Auf Miete gelagerten Oberboden laden und einbauen**
Auf Miete gelagerten Oberboden aufnehmen, laden, aus
Abtragsfläche fördern und in Auffüllbereichen
profilgerecht in
Lagen einbauen und verdichten
Ansonsten wie in Pos. 03.10 beschrieben ausführen.
Menge: 1500,000 cbm

**03.14 Bodeneinbau, Zulage Böschung**
Zulage zur Position 03.13 .:
Böschungsneigung: steiler als 1:3 bis 1:1
Menge: 800,000 cbm

**03.15 Auf Miete gelagerten Oberboden laden und abfahren**
Gelagerten Oberboden aufnehmen, laden und einer
Wiederverwertung zuführen oder auf AN-Kippe abfahren.
Die Transportkosten und die Entsorgungsgebühren sind
im Einheitspreis einzukalkulieren.
Der Verwendungs- bzw. Entsorgungsnachweis ist zu
erbringen.
Menge: 700,000 cbm

**03.16 Feinplanum herstellen**
Geländeflächen zur Erstellung des Planums und aller
Koffersohlen im Ab- und Auftrag von +/- 30 cm nach
Planunterlagen und Anweisung der Bauleitung
einplanieren.
Restflächen sind von Hand zu bearbeiten.

Alle Flächen sind zuvor kreuzweise 30 cm tief
aufzureißen.
Sämtliche Koffersohlen sind gemäß ZTVE-Stb und DIN
18035,
Teil 4 bis 7 zu verdichten.

Bodenklasse: 3 - 5 (DIN 18300)

Bei Sportplatzflächen:
Abweichung von der Nennhöhe: 10 % der Ausbaustärke
Ebenheit: Spaltweite unter der 4-m-Richtlatte max. 30
mm

Bei Wegeflächen:
Abweichung von der Nennhöhe: max. 30 mm
Ebenheit: Spaltweite unter der 4-m-Richtlatte max. 30
mm

Bei Vegetationsflächen:
Abweichung von der Nennhöhe: max. 30 mm
Ebenheit: Spaltweite unter der 4-m-Richtlatte max. 30
mm
Menge: 18100,000 qm

**03.17 Planum herstellen, Zulage BK 6-7**
Zulage zur Pos. 2.4.110.
in Teilbereichen.Bodenklasse: 6-7 (DIN 18300)
Menge: 9000,000 qm

USt %: 19,00
